# Ortsmitte Walsleben_2026-07-08
Angebotsaufforderung (GAEB DA XML 3.3, DA83)
Projekt: WAL_2026-1
Währung: EUR
Bieterkommentare zugelassen: ja
Auftraggeber: Amt Temnitz, 16818
Erstellt mit: ASBwin 29.0.0.0, Position 29.0.0.4, 09.07.2026

## Zusätzlicher Text
Die Gemeinde Walsleben plant, die sog. „Schulstraße“ als Verbindung zwischen Neuruppiner Straße und Mühlenweg zu sanieren. Bereits im Jahr 2024/2025 wurde der Schulhof saniert und gleichzeitig die Bushaltestelle barrierefrei erneuert. Seitdem können sich 2 Busse hintereinander aufstellen. Die Straße wird als Einbahnstraße genutzt und von der Neuruppiner Straße aus angefahren. Die Straße bleibt in ihrer Kubatur grundsätzlich erhalten. Das anfallende Wasser wird seitlich versickert. Der vorh. Asphalt wird abgefräst und der Unterbau wird ausgekoffert und erneuert.

Die Straße wird mit Asphaltdecke ausgeführt. Im Bereich der Querungen am Festplatz sowie auf Höhe der hinteren Feuerwehrzufahrt zum Schulhof erfolgt eine deckengleiche Pflasterung mit Natursteilpflaster (10x10).

Im Bereich des vorhandenen Parkplatzes zwischen Bushaltestelle und Feuerwehr wird eine Grünfläche zur Versickerung der Niederschläge eingefügt. Die Befestigung der Stellflächen erfolgt mit Sickerpflaster.

Die Fahrbahnbreite an der Bushaltestelle wird 5,86 m betragen. Dadurch können bei Bedarf die Busse aneinander vorbeifahren. Die Einmündung zum Mühlenweg wird im Bestand erhalten, da die Straße 2025 erneuert wurde.

Die Bauarbeiten finden im Bereich der vorhandenen Straßen und Freiflächen statt. Mit Kampfmittelfunden ist nach derzeitigem Stand nicht zu rechnen. Die Bauflächen sind bereits mehrfach überbaut bzw. überschüttet worden. Insofern sind auch archäologische Funde nicht zu erwarten. Da mit dem Vorhandensein von bisher unentdeckten Bodendenkmalen nicht zu rechnen ist, wurde bisher auf eine Stellungnahme des UDB verzichtet.
Folgende Festlegungen gelten jedoch (Brandenburgisches Denkmalschutzgesetz, Gesetz zur Neuregelung des Denkmalschutzrechts im Land Brandenburg - BbgDSchG - vom 24. Mai 2004, GVBI Tl. l 15 Jg., Nr. 9, S. 215 ff.):
Sollten bei den erforderlichen Erdarbeiten Bodendenkmalstrukturen (Steinsetzungen, Fundamente. Verfärbungen, Scherben, Knochen, Metallgegenstände etc.) freigelegt werden, ist dies unverzüglich dem Brandenburgisches Landesamt für Denkmalpflege und Archäologisches Landesmuseum, Dezernat Bodendenkmalpflege, Wünsdorfer Platz 4-5, 15806 Zossen, OT. Wünsdorf (Tel. 03370271407, Fax. 033702 71601) oder der Unteren Denkmalschutzbehörde des Landkreises anzuzeigen.
Der Fund und die Fundstätte sind bis zum Ablauf von einer Woche in unverändertem Zustand zu erhalten (§11 Abs. 3 BbgDSchG). Innerhalb dieser Zeitspanne erfolgt so schnell als möglich eine Begutachtung durch Fachpersonal der Denkmalbehörden. Die entdeckten Funde sind ablieferungspflichtig (§ 11 Abs. 4 und § 12 BbgDSchG).
Leitungspläne werden zur Verfügung gestellt. Vor Baubeginn sind seitens des ausführenden Unternehmens jedoch zusätzlich entsprechende Schachtscheine einzuholen. Im Zuge der Bauarbeiten werden Suchschachtungen vorgesehen, um Kabel und Leitungen zu verorten. In Kreuzungs- bzw. Annäherungsbereichen mit Leitungen anderer Medienträger sind deren Bestimmungen und Auflagen einzuhalten (Handschachtung).

Die Zufahrt zur Baustelle muss während der Anschlussarbeiten verkehrstechnisch abgesichert werden. Die verkehrseinschränkenden Maßnahmen sind durch den Auftragnehmer mit dem Ordnungsamt des Amtes Temnitz sowie der Unteren Verkehrsbehörde abzustimmen. Eine verkehrsrechtliche Anordnung ist durch den AN einzuholen.
Das Einrichten und Sichern der Baustelle und der erforderlichen Lageplätze liegt in Verantwortung des Auftragnehmers. Die Baustellensicherungen sind für die gesamte Bauzeit gemäß den geltenden Bestimmungen zu errichten, vorzuhalten und funktionstüchtig zu halten. Lagerplätze sind mit dem AG abzustimmen.
Vor der Verfüllung der Rohrleitungs- und Kabelgräben sind diese, falls diese freigelegt wurden, zur Bestandsdokumentation lage- und höhenmäßig durch den Auftragnehmer einzumessen und zu benennen:
die verlegte Rohrleitung mit Angabe des Materials, Dimensionen und Verlegetiefen, Richtungsänderungen, Abzweige, Formstücke und Armaturen
gekreuzte oder parallel verlaufende Medienleitungen

Über die neuralgischen Punkte der Leitungsverlegung wie Anschlüsse, Schutzrohrverlegung usw. ist eine eindeutige Fotodokumentation zu erstellen.
Die Bestandsaufnahme ist dem Auftraggeber in Form von Bestandsplänen mit Textteil in dreifacher Ausfertigung einschließlich der Fotodokumentation in einfacher Ausfertigung zu übergeben.

Die vorhandenen Grenzsteine sind zu markieren und zu sichern.

Zusätzliche technische Vorschriften:

Erdarbeiten (DIN 18300, 2019/09)
DIN-Normen (ATV DIN 18299, 18317)
TL Bitumen-StB 07/13 (FGSV 794)
RStO 12 (FGSV 499).
ZTV SoB-StB, ZTV Beton-StB
ZTV Asphalt-StB

## Ortsmitte Walsleben
Datum: 09.07.2026

### Bereich 1 BAUSTELLENEINRICHTUNG

#### Titel 1.1 Baustelleneinrichtung

**1.1.10 Baustelle einrichten**
*** Pauschalposition
Baustelle einrichten
und für die Gesamtbauzeit vorhalten.
Gerät, Werkzeug und sonstige Betriebsmittel,
die zur vertragsgemäßen Durchführung der
Bauleistungen erforderlich sind,
auf die Baustelle bringen.
Bestandteil der BE ist das Umsetzen von
Maschinen und Geräten im Parkbereich und
Abstimmungs- und technologiebedingte Stillstandzeiten.
Die erforderlichen  festen Anlagen erstellen.
Baubüros, Unterkünfte, Werkstätten u. dgl.,
soweit erforderlich, antransportieren,
aufbauen und einrichten.
Alles für die Baustelle notwendigen Ver- und
Entsorgungsanlagen erstellen.
Sollten Absperrungen, Beleuchtungen oder andere
Sicherheitsvorkehrungen notwendig sein, sind
sie in dieser Position mit einzukalkulieren.
Notwendige Wege- und Platzbefestigungen für die
Leistungen der Baustelleneinrichtung erbringen.
Kosten für Vorhaltung, Unterhaltung und
Betreiben der Geräte, Anlagen und
Einrichtungen einschließlich
Mieten, Pachten, Gebühren und dgl. werden
nicht mit in dieser Pauschale, sondern in
den Einheitspreisen der betreffenden
Teilleistungen vergütet.
Soweit nicht für bestimmte Leistungen für das
Einrichten der Baustelle gesonderte Positionen
im Leistungsverzeichnis enthalten sind,
gilt die Pauschale für alle Leistungen.
Menge: 1,000 psch
Kostengruppen nach DIN 276-1 2008: 591

**1.1.20 Baustelle beräumen**
*** Pauschalposition
Baustelle beräumen
Baustelle von allen Geräten,
Anlagen und Einrichtungen räumen,
einschließlich der Wiederherstellung des
benutzten Geländes in den ursprünglichen
Zustand unter Wahrung der
landschaftspflegerischen und
denkmalpflegerischen Belange. Soweit nicht
für bestimmte Leistungen für das Räumen der
Baustelle gesonderte Positionen im
Leistungsverzeichnis vorhanden sind, gilt
die Pauschale für alle Leistungen.
Menge: 1,000 psch
Kostengruppen nach DIN 276-1 2008: 591

**1.1.30 Verkehrssicherung**
*** Pauschalposition
verkehrsrechtliche Anordnung einholen und gemäß Anforderungen umsetzen, Einhaltung der Verkehrssicherungspflichten bei Bauvorhaben gem. Vergabe- und Vertragsordnung für Bauleistungen VOB,

Der Auftragnehmer muss die Leistungen unter eigener Verantwortung unter Beachtung der anerkannten Regeln der Technik und der gesetzlichen und behördlichen Bestimmungen ausführen, für Ordnung auf der Arbeitsstelle sorgen. Der AN ist für die Erfüllung der gesetzlichen, behördlichen und berufsgenossenschaftlichen Verpflichtungen gegenüber seinen Arbeitnehmern allein verantwortlich und muss dem Bauherrn Bedenken gegen die vorgesehene Art der Ausführung, auch wegen der Sicherung gegen Unfallgefahren, unverzüglich und schriftlich mitteilen.
Der AN hat die von ihm ausgeführten Leistungen und die ihm für die Ausführung übergebenen Gegenstände bis zur Abnahme vor Beschädigung und Diebstahl zu schützen.

Verkehrssicherung der Baustelle an beiden Einmündungen und im Bereich der Schulhofzugänge,
in Abstimmung mit AG ist ein mehrmaliges Umsetzen notwendig, Trassenabsperrung über die gesamte Bauzeit
vor- und unterhalten, Absperrung der
Baustellenzufahrt, Hinweisschilder und
Warnbaken bereitstellen und wieder
abbauen,Verkehrsregulierung an den
Wegezufahrten einrichten und vorhalten und
nach Fertigstellung wieder abbauen.
Feste Absperrung an der Baustellenzufahrt,
bestehend aus Sperrbord mit Metallständer,
bereitstellen, umsetzen und wieder abbauen.
Trassenabsperrung über die gesamte Bauzeit
vor- und unterhalten- ständige Kontrollen, Wartung und Unterhaltung, Nachweis durch Aktennotizen bzw. Protokolle
Menge: 1,000 psch
Kostengruppen nach DIN 276-1 2008: 591

**1.1.40 Bauschild anfertigen und aufstellen**
*** Pauschalposition
Bauschild anfertigen und beschriften, zur
Baustelle anfahren, standsicher nach
statischen und konstruktiven
Erfordernissen aufstellen einschl. aller
notwendigen Arbeiten. Die erforderliche
Aufstellvorrichtung wird nicht gesondert
berechnet. Bauschild unterhalten und
säubern. Größe 2,50 m x 2,25 m aus
Holz oder PVC.
Bauschild entsprechend Zuweisung:

Detailabstimmung mit AG
vor Anfertigung.
Bauschild bleibt Eigentum des
AN und wird nach Beendigung der Arbeiten
beseitigt.
Menge: 1,000 psch
Kostengruppen nach DIN 276-1 2008: 591

**1.1.50 zusätzliche Absperrung Bauzaun**
zusätzliche Baustellenabsperrung in Abstimmung mit AG mit Bauzaun mit entsprechenden Hinweis- und Sperrschildern über den gesamten Zeitraum der Baumaßnahme aufstellen und vorhalten, mehrmaliges Umsetzen des Bauzaunes ist einzukalkulieren und wird nicht gesondert vergütet.
Menge: 90,000 lfdm
Kostengruppen nach DIN 276-1 2008: 591

**1.1.60 sichern von Grenzsteinen**
*** Pauschalposition
vorhandenen Grenzsteine einmessen, ggfls. ausbauen und sichern, Wiedereinbau in Abstimmung mit AG
Menge: 1,000 psch

**1.1.70 Absteckung der Hauptachsen**
*** Pauschalposition
in Verbindung mit AG und Bauüberwachung
Menge: 1,000 psch

**1.1.80 Schlussdokumentation**
*** Pauschalposition
alle Aufmaße, Einmessungen, Lieferscheine, Produktbeschreibungen und Fotodokumentation zusammenstellen und einfach analog zur Schlussrechnung liefern, alle Einmessungen sind zusätzlich im dxf- oder  dwg-Format bereitzustellen
Menge: 1,000 psch

### Bereich 2 PARKPLATZ "Frisör"

#### Titel 2.1 vorbereitende Arbeiten

**2.1.10 Medien Suchschachtung**
*** Pauschalposition
per Hand oder mit geeignetem Kleingerät durchführen ca. 3 m³
Menge: 1,000 Psch

**2.1.20 Umsetzen Glascontainer**
*** Pauschalposition
alle notwendigen Arbeiten zur Umsetzung der Container organisieren und abstimmen, Erdarbeiten, Abbrucharbeiten, Versetzen der Glascontainer
Menge: 1,000 Psch

#### Titel 2.2 Abbrucharbeiten

**2.2.10 Auskoffern Asphaltreste und Bauschutt und Entsorgung**
Schichtdicke 6-15 cm, Gemisch aufnehmen und seitlich lagern,  Beprobung und chemische Analyse gem. Ersatzbaustoff-Verordnung (EBV) vornehmen lassen (wird nicht gesondert vergütet), Deklaration in Abstimmung mit dem AG vor der Entsorgung/Verwertung
Menge: 50,000 m³

**2.2.20 Auskoffern gesamte Fläche 40 cm, Entsorgung**
Auskoffern gesamte Fläche 40 cm,
Sand-Mittelsand, Bodenklasse 3-4,  Entsorgung wird nicht gesondert vergütet, Bodenmaterial (BM) - Einstufung gem. Ersatzbaustoff-Verordnung (EBV) obliegt dem AN
Menge: 200,000 m²

#### Titel 2.3 Fahrbahn/ Zufahrt/Stellplätze

**2.3.10 Planum**
vorhandene Erdmassen in der zukünftigen Trasse  über
die gesamte Breite nach Aushub gemäß Plan profilieren, Boden nach Profilierung verdichten, ein EV 2  von 45 MN ist nachzuweisen, die Nachweise werden nicht gesondert vergütet.
Menge: 350,000 m²

**2.3.20 Schottertragschicht im gesamten Bereich**
Schottertragschicht herstellen, einschl. Lieferung,
Einbaudicke nach Verdichtung 30 cm.
Verformungsmodul Ev2 auf der Oberfläche min. 180 MN/m²,
Nachweis alle 50 m Trassenlänge, Nachweis wird nicht
gesondert vergütet.
Körnung 0/32, Mineralgemisch oder gleichwertig ist
möglich (Zertifikat ist vorzulegen),

Einbau gemäß STVB-StB 86,
Kf-Wert > 1x 10-4 m/sec
Menge: 350,000 m²

**2.3.30 Pflastersplitt**
Pflasterbett aus natürlichen Mineralstoffen
Brechsand-Splittgemisch filterstabil gegenüber
darunter liegenden Schichten mit ausreichender
Wasserdurchlässigkeit (kf-Wert >1x 10-4 m/sec) gemäß
DIN 18318: 2019-09 liefern, in einer Dicke von 3-5 cm im
verdichteten Zustand herstellen, Körnung 2-5 mm, SZ-Wert nach DIN EN 1097-2  Gesteinskörnungen für Tragschichten und Bettungen zwischen  22 M.-% bis 26 M.-%

Die weiteren Anforderungen der DIN 18 318 sind
einzuhalten.
Menge: 320,000 m²

**2.3.40 Betonpflaster**
liefern und von Hand oder mit geeignetem Verlegegerät mit
ausreichender Fugenbreite gemäß Herstellerangaben und/oder DIN 18318, dem Merkblatt für Flächenbefestigungen mit Pflaster- und Plattenbelägen und ZTVP 2000 verlegen. Die Fugen und Öffnungen der
verlegten Fläche sind mit geeignetem Brechsand-Splitt-Gemisch 0/4 zu befüllen, das
filterstabil auf das Pflasterbett abgestimmt ist, bis zur Oberfläche zu schließen. Die trockene und sauber abgekehrte Fläche ist mit geeignetem Plattenrüttler (die Herstellerangaben für die gewählte Steinhöhe sind zu beachten) bis zur Standfestigkeit abzurütteln. Bei farbigem und veredeltem Pflaster ist der Rüttler mit einer Plattengleitvorrichtung zu versehen. Nach dem Rütteln sind die Fugen und Öffnungen nochmals mit gleichem Material bis zur Oberfläche vollständig aufzufüllen.

Pflasterart: Betonstein
Farbe: grau
Format: ca. 20x10x10

Verlegeart: Läuferverband quer

Material der Fa.: '..................................'
Menge: 110,000 m²

**2.3.50 Beton-Sickerpflaster**
liefern und von Hand oder mit geeignetem Verlegegerät mit
ausreichender Fugenbreite gemäß Herstellerangaben und/oder DIN 18318, dem Merkblatt für Flächenbefestigungen mit Pflaster- und Plattenbelägen und ZTVP 2000 verlegen. Die Fugen und Öffnungen der
verlegten Fläche sind mit geeignetem geeignetem Brechsand-Splitt-Gemisch 0/4 zu befüllen, das
filterstabil auf das Pflasterbett abgestimmt ist, bis zur Oberfläche zu schließen. Die trockene und sauber abgekehrte Fläche ist mit geeignetem Plattenrüttler (die Herstellerangaben für die gewählte Steinhöhe sind zu beachten) bis zur Standfestigkeit abzurütteln. Bei farbigem und veredeltem Pflaster ist der Rüttler mit einer Plattengleitvorrichtung zu versehen. Nach dem Rütteln sind die Fugen und Öffnungen nochmals mit gleichem Material bis zur Oberfläche vollständig aufzufüllen.

Andersfarbige Steine gleicher Art (anthrazit) zur Abgrenzung der Stellflächen sind in der Summe enthalten und werden nicht gesondert vergütet.

Pflasterart: Betonstein mit Abstandhaltern
Farbe: grau
Format: ca. 20x20x10 cm

Material "RIMA" oder gleichwertig

Material: '...................................'

incl.  Lieferung Mutterboden, befüllen und Rasenansaat
Menge: 210,000 m²

**2.3.60 Tiefborde**
8x15x100 cm, DIN 483,
liefern und verlegen mit Bettung und Rückenstütze als Außenbegrenzung der Pflasterflächen, Bettung und Rückenstütze DIN 18 318 aus Beton B 15, Borde engfugig verlegen. Im Abstand von ca. 8 m durchgehende Bewegungsfugen in Betonbettung, Betonrückenstütze und Bordsteinfuge durch Trennschichten aus Bitumenpappe
oder bitumenimprägniertem PUR-Schaumstoff.

Zulagen für Schneidarbeiten sind
einzurechnen.
Menge: 210,000 lfdm

**2.3.70 Hochborde**
10x25 x100 cm, DIN 483,
liefern und verlegen mit
Bettung und Rückenstütze als Außenbegrenzung der
Pflasterflächen Bettung und Rückenstütze DIN 18 318 aus Beton C12/15  , Borde engfugig verlegen. Im Abstand von ca. 8 m durchgehende Bewegungsfugen in Betonbettung,
Betonrückenstütze und Bordsteinfuge durch Trennschichten aus Bitumenpappe oder bitumenimprägniertem PUR-Schaumstoff.

Zulagen für Schneidarbeiten sind
einzurechnen.
Menge: 30,000 lfdm

#### Titel 2.4 Pflanzarbeiten

*Hinweis: Pflanzenlieferung*
Das Pflanzgut ist mit Lieferschein nachzuweisen.
Prüfung durch den Planer am Lieferungstag.
evtl. notwendiger Einschlag ist mit dem Planer abzustimmen.
Pflanzgut bei Zwischenlagerung abdecken, bei Bedarf wässern, Transport (auch über kurze Strecken) nur mit Verdunstungsschutz.
Das Pflanzenmaterial soll in der Region (02) verschult worden und gebietsheimisch sein. Nachweis ist vorzulegen

**2.4.10 Baumscheiben anlegen**
80x80x50 cm,
Sohle 30 cm tief lockern, vorbereiten für Pflanzung
Menge: 15,000 m²

**2.4.20 Baumneupflanzung incl. Lieferung und Pflanzung**
Acer campestre
Pflanzqualität 3xv, mDb 16-18 cm, 3-Bock, Zopfdicke > 8 cm, Enden genagelt, Gurtbindung, Manschette aus Schilfrohr bis Kronenansatz,
inkl. Boden- und Pflanzarbeiten, Baumschutz und Fertigstellungspflege
Menge: 5,000 St

**2.4.30 Hecke liefern und pflanzen**
Hainbuche, Carpinus betulus,  Qualität 2xv, 60-1000,
liefern und pflanzen,
Spanndraht liefern  und einbauen, in ca. 50 cm Höhe incl. Pfählen und Kleinmaterial
Menge: 55,000 lfdm

**2.4.40 Mutterboden liefern und einbauen**
zum Einbau in den ausgekofferten Pflanzflächen
Menge: 40,000 m³

**2.4.50 Rasenansaat inkl. Fertigstellungspflege**
RSM 7.2 liefern und einbringen, kreuzweise einharken, 20 g/m², wässern nach Ansaat,
Fertigstellungspflege im Ansaatjahr durchführen, inkl. notw. Wässerungen, Wasser kann nicht durch AG bereitgestellt werden, mind. 2-malige Mahd, Mähgut ist zu entsorgen, Entsorgung wird nicht gesondert vergütet
Menge: 150,000 m²

#### Titel 2.5 Fertigstellungspflege für Hecken- und Baumpflanzungen

**2.5.10 Fertigstellungspflege**
*** Pauschalposition
Fertigstellungspflege im Herstellungsjahr durchführen.
Bäume/Sträucher, Pflanzfläche und Baumscheibe jäten, zu schwach austreibende Triebe zurückschneiden,

Die Arbeitsgänge sind dem AG anzumelden und schriftlich
nachzuweisen.
Menge: 1,000 Psch

**2.5.20 Wässerung**
*** Pauschalposition
80 L / Hochstamm, 15 l/Strauch
Wässerungsgänge nach Bedarf  in Abstimmung mit AG, Wässerungsgänge sind dem AG anzumelden und nachzuweisen
Menge: 1,000 psch

#### Titel 2.6 Entwicklungspflege (EP)

**2.6.10 1. Pflegegang im 1. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**2.6.20 2. Pflegegang im 1. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**2.6.30 3. Pflegegang im 1. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**2.6.40 1. Pflegegang im 2. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**2.6.50 2. Pflegegang im 2. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**2.6.60 3. Pflegegang im 2. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**2.6.70 1. Pflegegang im 3. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**2.6.80 2. Pflegegang im 3. Pflegejahr**
*** Pauschalposition
Pflanzflächen der Bäume und Sträucher locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**2.6.90 3. Pflegegang im 3. Pflegejahr**
*** Pauschalposition
Pflanzflächen der Bäume locker durchhacken, Unkraut, ggfls. Steine >5cm und sonstigen Unrat entfernen, Wurzelunkräuter ausstechen; eingetrocknete Triebe abschneiden, ausgefallene Pflanzen in gleicher Art, Sorte und Größe ersetzen. Erhaltungsschnitt
durchführen (Anfallendes Material wird Eigentum des AN)

Gegebenenfalls anfallendes Mähgut kann als Mulch
innerhalb der Pflanzung verbleiben.

Blütezeiten berücksichtigen. 3 Arbeitsgänge pro
Vegetationsperiode nach Absprache mit dem Auftraggeber.
Durchgeführte Arbeitsgänge sind durch den Auftraggeber
durch Unterschrift zu bestätigen
Menge: 1,000 Psch

**2.6.100 Wässerung für Entwicklungspflege**
*** Pauschalposition
80 L / Hochstamm
15 L / Strauch

3 Wässerungsgänge / Pflegejahr, Kalkulation für alle 3 Pflegejahre

weitere Wässerungsgänge nach Bedarf  in Abstimmung mit AG, Wässerungsgänge sind dem AG anzumelden und nachzuweisen, gem. Pos. 2.5.20
Menge: 1,000 Psch

**2.6.110 Baumverankerung entfernen**
in Absprache mit AG, Material wird Eigentum des AN
Menge: 5,000 St

#### Titel 2.7 Containerplatz neu am Parkplatz/Sportplatz

**2.7.10 Auskoffern**
Auskoffern gesamte Fläche 40 cm,
Sand-Mittelsand, Bodenklasse 3-4,
Mutterboden zur Wiederverwendung seitl. lagern, Restmassen abfahren,
Entsorgung wird nicht gesondert vergütet, Bodenmaterial (BM) - Einstufung gem. Ersatzbaustoff-Verordnung (EBV) obliegt dem AN
Menge: 35,000 m²

**2.7.20 Pflaster aufnehmen**
Betonpflaster 10x20x10 aufnehmen, Material wird Eigentum des AN
Menge: 10,000 m²

**2.7.30 Planum**
vorhandene Erdmassen in der zukünftigen Trasse über
die gesamte Breite nach Aushub gemäß Plan profilieren, Boden nach Profilierung verdichten, ein EV 2 von 45 MN ist nachzuweisen, die Nachweise werden nicht gesondert vergütet.
Menge: 35,000 m²

**2.7.40 Schottertragschicht**
Schottertragschicht herstellen, einschl. Lieferung,
Einbaudicke nach Verdichtung 30 cm.
Verformungsmodul Ev2 auf der Oberfläche min. 180 MN/m²,
Nachweis alle 50 m Trassenlänge, Nachweis wird nicht
gesondert vergütet.
Körnung 0/32, Mineralgemisch oder gleichwertig ist
möglich (Zertifikat ist vorzulegen),

Einbau gemäß STVB-StB 86,
Kf-Wert > 1x 10-4 m/sec
Menge: 35,000 m²

**2.7.50 Pflastersplitt**
Pflasterbett aus natürlichen Mineralstoffen
Brechsand-Splittgemisch filterstabil gegenüber
darunter liegenden Schichten mit ausreichender
Wasserdurchlässigkeit (kf-Wert >1x 10-4 m/sec) gemäß
DIN 18 318 liefern, in einer Dicke von 3-5 cm im
verdichteten Zustand herstellen,
Körnung 2-5 mm, SZ-Wert nach DIN EN 1097-2  Gesteinskörnungen für Tragschichten und Bettungen zwischen  22 M.-% bis 26 M.-%

Die weiteren Anforderungen der DIN 18 318 sind
einzuhalten.
Menge: 35,000 m²

**2.7.60 Pflaster neu**
liefern und von Hand oder mit geeignetem Verlegegerät mit
ausreichender Fugenbreite gemäß Herstellerangaben und/oder DIN 18318, dem Merkblatt für Flächenbefestigungen mit Pflaster- und Plattenbelägen und ZTVP 2000 verlegen. Die Fugen und Öffnungen der
verlegten Fläche sind mit geeignetem Brechsand-Splitt-Gemisch 0/4 zu befüllen, das filterstabil auf das Pflasterbett abgestimmt ist, bis zur Oberfläche zu schließen. Die trockene und sauber abgekehrte Fläche ist mit geeignetem Plattenrüttler (die Herstellerangaben für die gewählte Steinhöhe sind zu beachten) bis zur Standfestigkeit abzurütteln. Bei farbigem und veredeltem Pflaster ist der Rüttler mit einer Plattengleitvorrichtung zu versehen. Nach dem Rütteln sind die Fugen und Öffnungen nochmals mit gleichem Material bis zur Oberfläche vollständig aufzufüllen.

Pflasterart: Betonstein
Farbe: grau
Format: ca. 20x10x10

Verlegeart: Läuferverband quer

Material der Fa.: '..................................'
Menge: 20,000 m²

**2.7.70 Hochbord**
10x25x100 cm, DIN 483,
liefern und verlegen mit
Bettung und Rückenstütze als Außenbegrenzung der
Pflasterflächen Bettung und Rückenstütze DIN 18 318 aus Beton C12/15, Borde engfugig verlegen. Im Abstand von ca. 8 m durchgehende Bewegungsfugen in Betonbettung,
Betonrückenstütze und Bordsteinfuge durch Trennschichten aus Bitumenpappe oder bitumenimprägniertem PUR-Schaumstoff.

Zulagen für Schneidarbeiten sind
einzurechnen.
Menge: 16,000 m

**2.7.80 Rundbord**
10x15x100 cm, DIN 483,
liefern und verlegen mit
Bettung und Rückenstütze als Außenbegrenzung der
Pflasterflächen Bettung und Rückenstütze DIN 18 318 aus Beton C12/15, Borde engfugig verlegen. Im Abstand von ca. 8 m durchgehende Bewegungsfugen in Betonbettung,
Betonrückenstütze und Bordsteinfuge durch Trennschichten aus Bitumenpappe oder bitumenimprägniertem PUR-Schaumstoff.

Zulagen für Schneidarbeiten sind
einzurechnen.
Menge: 6,000 m

**2.7.90 Erdmassen planieren und andecken**
Mutterboden und Erdmassen seitlich gelagert andecken
Menge: 36,000 m²

**2.7.100 Rasenansaat inkl. Fertigstellungspflege**
RSM 7.2 liefern und einbringen, kreuzweise einharken, 20 g/m², wässern nach Ansaat,
Fertigstellungspflege im Ansaatjahr durchführen, inkl. notw. Wässerungen, Wasser kann nicht durch AG bereitgestellt werden, mind. 2-malige Mahd, Mähgut ist zu entsorgen, Entsorgung wird nicht gesondert vergütet
Menge: 36,000 m²

#### Titel 2.8 Beschilderung

**2.8.10 Beschilderung Parkplatz**
Verkehrsschilder liefern und nach Vorgaben des AG anbauen

2 Stck. 1 Stck.
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VZ. 314 ZZ 1044-10

1 Stck. 1 Stck.
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
VZ. 286-21 ZZ. 1026-60
Menge: 5,000 St

**2.8.20 Rohrpfosten**
liefern und nach Vorgaben des AG aufstellen

- Material: Stahl, feuerverzinkt
- Durchmesser: 60 mm, Wandstärke: 2,0 oder 2,9 mm
- Längen: 4,50 m
- mit Erdanker aus Stahl und passenden Bohrungen
- mit Rohrkappe aus Kunststoff in Schwarz
- hergestellt nach IVZ-Norm, mit CE-Zeichen
Menge: 3,000 St

### Bereich 3 STRASSE AM MÜHLENWEG

#### Titel 3.1 Abbrucharbeiten

**3.1.10 Hecke umsetzen**
Hainbuchenhecke, 2 m hoch, Rückschnitt auf ca. 1 m Höhe fachgerecht durchführen,
mit geeigneter Technik und per Hand aus dem Standort entnehmen, Wurzeln zurückschneiden,
Hecke am neuen Standort (Entfernung ca. 100 m, Standort nach Vorgaben des AN) einpflanzen incl. aller Nebenarbeiten, wässern nach Pflanzung,
Menge: 22,000 m

**3.1.20 Medien Suchschachtung**
*** Pauschalposition
per Hand oder mit geeignetem Kleingerät durchführen an 3 Standorten je  ca. 3 m³
Menge: 1,000 Psch

**3.1.30 Asphalt fräsen und entsorgen**
Asphalt auf der gesamten Straßenfläche ca. 625 m² abfräsen, Schickticke durchschnittlich 10-15 cm, Wiederverwendungsbereich A, Material wird Eigentum des AN, Entsorgung wird nicht gesondert vergütet
Menge: 98,250 m³

**3.1.40 Entnahme Pflaster auf Stellflächen und Gehwegen**
Betonpflaster verschiedener Stärke aufnehmen und entsorgen,

Material wird Eigentum des AN, Entsorgung wird nicht gesondert vergütet
Menge: 420,000 m²

**3.1.50 Auskoffern Fahrbahn und Stellflächen**
Auskoffern gesamte Fläche 40 cm,
Sand-Mittelsand, Bodenklasse 3-4,  Entsorgung wird nicht gesondert vergütet, Bodenmaterial (BM) - Einstufung gem. Ersatzbaustoff-Verordnung (EBV) obliegt dem AN
Menge: 1100,000 m²

**3.1.60 Auskoffern Seitenbereiche**
für Mulden und Bankette bis 30 cm,
Sand-Mittelsand, Bodenklasse 3-4,  Entsorgung wird nicht gesondert vergütet, Bodenmaterial (BM) - Einstufung gem. Ersatzbaustoff-Verordnung (EBV) obliegt dem AN
Menge: 180,000 m²

**3.1.70 Auskoffern Gehweg**
Auskoffern Gehweg bis 30 cm, Grasnarbe gesondert lagern,
Sand-Mittelsand, Bodenklasse 3-4,  Entsorgung wird nicht gesondert vergütet, Bodenmaterial (BM) - Einstufung gem. Ersatzbaustoff-Verordnung (EBV) obliegt dem AN bis 30 cm
Menge: 200,000 m²

**3.1.80 Auskoffern Baumflächen**
zukünftige Baumstandorte auskoffern, Sand-Mittelsand, Bodenklasse 3-4,  Entsorgung wird nicht gesondert vergütet, Bodenmaterial (BM) - Einstufung gem. Ersatzbaustoff-Verordnung (EBV) obliegt dem AN bis 1,25 Tiefe
Menge: 50,000 m²

#### Titel 3.2 Fahrbahn

**3.2.10 Planum**
vorhandene Erdmassen in der zukünftigen Trasse  über
die gesamte Breite nach Aushub gemäß Plan profilieren, Boden nach Profilierung verdichten, ein EV 2  von 45 MN ist nachzuweisen, die Nachweise werden nicht gesondert vergütet.
Menge: 1480,000 m²

**3.2.20 Schottertragschicht**
Schottertragschicht herstellen, einschl. Lieferung,
Einbaudicke nach Verdichtung 30 cm.
Verformungsmodul Ev2 auf der Oberfläche min. 180 MN/m²,
Nachweis alle 50 m Trassenlänge, Nachweis wird nicht
gesondert vergütet.
Körnung 0/32, Mineralgemisch oder gleichwertig ist
möglich (Zertifikat ist vorzulegen),

Einbau gemäß STVB-StB 86,
Kf-Wert > 1x 10-4 m/sec

Belastungsklasse 1,8
Menge: 800,000 m²

**3.2.30 Aufpflasterung Naturstein in Beton**
Naturstein Granit ca. 10x10x10 cm liefern und
per Hand  mit ausreichender Fugenbreite gemäß  DIN 18318, dem Merkblatt für Flächenbefestigungen mit Pflaster- und Plattenbelägen und ZTVP 2000 in Passe verlegen. Die Fugen und Öffnungen der verlegten Fläche sind mit dauerelastischem Fugenmaterial zu schließen,

Pflasterart: Granit
Farbe: grau
Format: ca. 10x10x10 cm
gebrauchtes Material ist möglich
Verlegeart: Passe

Bei Angebotsabgabe ist ein Musterstein einzureichen.
Menge: 40,000 m2

**3.2.40 Bit. Ausgleichsschicht**
Bituminöse Tragschicht zum Profilausgleich und zur
Aufnahme des Geogitters
 2-4 cm dick herstellen.
Einbau in Fahrbahnen
einschichtig verdichten,
nach ZTVT-StB 95 Fassung 2002 bzw. Einführungserlass zu den RStO 12 (Allgemeines Rundschreiben Straßenbau Nr. 30/2012)
Mischgutart AO 0/22, einschl. Lieferung
Menge: 600,000 m²
Kostengruppen nach DIN 276-1 2008: 522

**3.2.50 Bit. Bindemittel**
aufspritzen Bindemittel lösungsmittelhaltige Bitumen-
Emulsion 70 % Bitumenanteil
(Haftkleber). HB 60 K  (oder gleichwertig)
Bindemittelmenge 0,7-1 kg/m²
einschl. Lieferung
Menge: 600,000 m²
Kostengruppen nach DIN 276-1 2008: 522

**3.2.60 Bit. Tragschicht**
Bituminöse Tragschicht herstellen.
Einbau in Fahrbahnen
einschichtig verdichten,
nach ZTVT-StB 95 Fassung 2002 bzw. RStO 12
Einbau nach Richtzeichnung teilweise in Waage als
Unterbau für Deckschicht mit Dachprofil bzw.
teilweise mit einseitiger Neigung 2,5 %
Einbaudicke nach Verdichtung 12 cm.
Mischgutart AC 0/32
einschl. Lieferung
Menge: 600,000 m²
Kostengruppen nach DIN 276-1 2008: 522

**3.2.70 Bit. Deckschicht**
Bituminöse Deckschicht herstellen 4 cm,
Einbau in Fahrbahn einschichtig verdichten, nach ZTVT-
StB 95, Fassung 2002
Einbau nach Richtzeichnung,
überwiegend mit einseitiger Neigung 2,5 %
Einbaudicke nach Verdichtung 4 cm.
Mischgutart AC 11 D N
einschl. Lieferung
Menge: 550,000 m²
Kostengruppen nach DIN 276-1 2008: 522

**3.2.80 Fugen schneiden**
Asphalt- und Beton bis 15 cm Dicke schneiden
Menge: 200,000 m

**3.2.90 bituminöser Fugenverguss**
bituminöser Masse liefern und zur Verbindung der
vorhandenen Befestigungen  mit den seitlichen
Anpflasterungen mind. 2-lagig einbauen, Material muss mit dem genutzten Asphalt des Straßenaufbaus verträglich sein
Menge: 200,000 lfdm
Kostengruppen nach DIN 276-1 2008: 522

**3.2.100 Rundborde zum Gehweg**
10x15x100 cm, DIN 483,
liefern und verlegen mit
Bettung und Rückenstütze als Außenbegrenzung der
Pflasterflächen Bettung und Rückenstütze DIN 18 318 aus Beton C 12/15, Borde engfugig verlegen. Im Abstand von ca. 8 m durchgehende Bewegungsfugen in Betonbettung,
Betonrückenstütze und Bordsteinfuge durch Trennschichten aus Bitumenpappe oder bitumenimprägniertem PUR-Schaumstoff.

Zulagen für Schneidarbeiten sind
einzurechnen.
Menge: 90,000 lfdm

**3.2.110 Tiefborde**
8x15x100 cm, DIN 483,
liefern und verlegen mit Bettung und Rückenstütze als Außenbegrenzung der Pflasterflächen, Bettung und Rückenstütze DIN 18 318 aus Beton C12/15  , Borde engfugig verlegen. Im Abstand von ca. 8 m durchgehende Bewegungsfugen in Betonbettung, Betonrückenstütze und Bordsteinfuge durch Trennschichten aus Bitumenpappe
oder bitumenimprägniertem PUR-Schaumstoff.

Zulagen für Schneidarbeiten sind
einzurechnen
Menge: 205,000 lfdm

**3.2.120 Hochborde**
10x25x100 cm, DIN 483,
liefern und verlegen mit
Bettung und Rückenstütze als Außenbegrenzung der
Pflasterflächen Bettung und Rückenstütze DIN 18 318 aus Beton C12/15, Borde engfugig verlegen. Im Abstand von ca. 8 m durchgehende Bewegungsfugen in Betonbettung,
Betonrückenstütze und Bordsteinfuge durch Trennschichten aus Bitumenpappe oder bitumenimprägniertem PUR-Schaumstoff.

Zulagen für Schneidarbeiten sind
einzurechnen.
Menge: 25,000 lfdm

**3.2.130 Reinigen der Asphaltfahrbahn**
Fahrbahn und Seitenbereiche nach Fertigstellung reinigen,
Restmaterial wir Eigentum des AN, Entsorgung wird nicht gesondert vergütet
Menge: 750,000 m²

#### Titel 3.3 Entwässerung

**3.3.10 Entwässerungsrinne**
Typ Hydroblock 100, mit 2 seitlichen Anschlüssen,
 Klasse F900,  liefern und in Beton C 20 auf Höhe setzen nach Einbauvorschriften des Herstellers
Grundsätze beim Verlegen von Entwässerungsrinnen und Informationen zu Belastungsklassen nach DIN EN 1433.
Die Verlegerichtung der Rinnen verläuft immer entgegen der Fließrichtung und beginnt am Anschluss zur Grundleitung bzw. am Einlaufkasten. Werden Elemente in zwei unterschiedlichen Richtungen verlegt müssen beim Zusammentreffen die Elemente zur Vermeidung eines Spaltes der Profilfalz mit der Flex entfernt oder Stirnwände verwendet werden. Bei der Verlegung ist generell zu beachten, dass die einzelnen Rinnenelemente senkrecht eingebaut werden und nicht aneinander geschoben werden!

Fa. HYDROTEC oder gleichwertig

Produkt: '..................................'
Menge: 4,000 m

**3.3.20 Einlaufkasten**
Typ Hydroblock 100, passend zum gewählten Produkt liefern und einbauen,

Fa. HYDROTEC oder gleichwertig

Klasse F900

Produkt: '..................................'
Menge: 1,000 Stck

*Hinweis: Füllkörperrigole*
Das nachfolgende System zur Versickerung von Niederschlagswasser und zur Regenwasserbehandlung ist als funktionsfähiges Gesamtsystem herzustellen.

Einzelkomponenten sind als Gesamtsystem aufeinander abzustimmen,
System:
FRÄNKISCHE Rohrwerke Gebr. Kirchner GmbH & Co. KG, Max-Planck-Straße 2, 01987 Schwarzheide
Tel.: 035752 9220

verwendetes System:

Fa: '..................................'

**3.3.30 Leitungsgräben öffnen**
Oberboden in Haufen seitlich im Baustellenbereich locker aufsetzen zum späteren Wiedereinbau oder zur Entsorgung,
Restmaterial ist zu Entsorgen, Entsorgung wird nicht gesondert vergütet

Breite ca. 0,8 m
Tiefe bis ca. 1,25 m

Unrat vorher und während der Arbeiten aussondern, Dränagegräben nach Einbau der Rohre und Bettung bis GOK auffüllen.
Menge: 60,000 lfdm
Kostengruppen nach DIN 276-1 2008: 512

**3.3.40 Leitungsgräben schließen**
Dränagegräben nach Einbau der Rohre und Bettung bis GOK auffüllen, Nutzung vorh. Materials und Lieferung notw. Bettungsmaterialien nach Herstellervorgaben
Menge: 60,000 lfdm

**3.3.50 Grube Rigole öffnen und schließen**
Oberboden in Haufen seitlich im Baustellenbereich locker aufsetzen zum späteren Wiedereinbau,
Länge ca. 11,0 m
Breite ca. 5,5 m
Tiefe bis ca. 1,5 m
Unrat vorher und während der Arbeiten aussondern, Unrat wird Eigentum des AN, Grube nach Einbau der Rigole und  bis GOK auffüllen.
Entsorgung wird nicht gesondert vergütet.
Menge: 70,000 m³
Kostengruppen nach DIN 276-1 2008: 512

**3.3.60 Rohr DN 100**
Entwässerungsleitung DN 100, liefern und einbauen,
inkl. aller notwendigen Anschlussstücke Fallrohre etc.,
nach DIN 8074/8075 und DIN EN ISO 15494
Material PE oder PVC
Menge: 30,000 lfdm
Kostengruppen nach DIN 276-1 2008: 541

**3.3.70 Rohr DN 200**
Entwässerungsleitung DN 200, liefern und einbauen,
inkl. aller notwendigen Anschlussstücke an Uponalschacht (Anschluss an 4 Schächte)
nach DIN 8074/8075 und DIN EN ISO 15494
Material PE oder PVC
Menge: 20,000 lfdm
Kostengruppen nach DIN 276-1 2008: 541

**3.3.80 Rohr DN 200**
KG-Rohre DN200 x 1000 mm, KGEM druckfestes Kanalrohr für den Erdeinbau, auch als Schalungsrohr verwendbar,
zum Einbau unter der Straße liefern und montieren,
nach DIN 8074/8075 und DIN EN ISO 15494
Material PE oder PVC,
in Verbindung mit Pos. 3.3.70
Menge: 10,000 m

**3.3.90 Rohrübergänge DN 100 auf DN 200**
liefern und einbauen.
nach DIN 8074/8075 und DIN EN ISO 15494
Material PE oder PVC
Menge: 8,000 Stck
Kostengruppen nach DIN 276-1 2008: 541

**3.3.100 Fertigteilschacht herstellen**
Fertigteil-Schacht mit Schachthals einschließlich der Öffnungen für die Rohranschlüsse herstellen. Erforderliche Auflagerringe liefern und einbauen.
Schachtabdeckung und Anschluss der Rohrleitungen werden nicht gesondert vergütet.
Material = Betonfertigteil nach DIN 4034-Teil 1.
Schacht DU = 1000 mm.
Steigeisen zweiläufig nach DIN 1211, 4 St/m einbauen.
Schachthöhe 2 m
Auflager aus Beton C 8/10, 10 cm dick, herstellen.
Schachtsohle mit Beton-Halbschale als Durchlaufrinne DN 400, übrige Sohle aus Beton C 16/20 mit Zementglattstrich
herstellen.
Menge: 1,000 St
Kostengruppen nach DIN 276-1 2008: 537

**3.3.110 XL Regenwasserbehandlungsanlage**
liefern und einbauen, inkl. aller Kleinteile,
Regenwasserbehandlungsanlage für belastete Regenabflüsse von Kfz-Verkehrsflächen, Reinigungsleistung ermöglicht die nachfolgende Versickerung des Regenwassers in unterirdischen Rigolen.
Substratpatrone mit Adsorptionssubstrat SediSorp plus Übereinstimmungskennzeichnung (Ü-Zeichen) des DIBt zur Verwendung im SediSubstrator L und XL.
AFS63-Wirkungsgrad 80 % gem. Abs. 6.1.2 DWA-A 102-2/BWK-A 3-2
SediSubstrator XL Regenwasserbehandlungsanlage bestehend aus:
1 Stück Startschacht DN1000
1 Stück Sedimentationsstrecke DN 600, Baulänge: 12m
1 Stück Zielschacht DN1000 inkl. Substratpatrone
Menge: 1,000 Stck

**3.3.120 Kontrollschacht DN 400**
komplett, mit seitlichem Abgang
Abgang DN 200 seitlich, liefern und in Beton C 12/15 setzen, inkl. aller Anschluss- und Bohrarbeiten und Materiallieferung zum Anschluss an Dränage, inkl. aller notwendigen Arbeiten (Handschachtung, Muffen u.ä.) ist einzurechnen

liefern und nach Herstellerangaben einbauen, inkl. Kleinmaterial und Bettung.
Menge: 2,000 Stck
Kostengruppen nach DIN 276-1 2008: 537

**3.3.130 Grundelement aus PP**
Grundelement für Füllkörper aus PP die vor Ort zu Vollblöcken zusammengesetzt werden.

Technischen Daten:
Abmessungen Füllkörper: LxBxH = mind. 80x80x33 cm
Material: Polypropylen PP (zu 100% recycelbar)
Speicherkoeffizient 95% rarr; 213 Liter netto

Technische Merkmale:
Mit Schwerlastverkehr (SLW 60) bei fachgerechtem Straßenaufbau befahrbar
Einsetzbar für die Versickerung (DWA-A 138)
Von der Lagenanzahl unabhängige Kurz- und Langzeitdruckfestigkeit
Mit nachgewiesener Langzeitbelastbarkeit für min. 50 Jahre Lebensdauer

Anwendung:
Zum Bau kiesfreier Rigolen zur Versickerung von Regenwasser in Verbindung mit Spezialvlies, Inspektionsschacht und weiterem Zubehör.

Liefern und fachgerecht nach Einbauanleitung des Herstellers einbauen.
Menge: 90,000 St

**3.3.140 Seitenwandgitter aus PP**
Seitenwandgitter aus PP mit den Maßen L/B/T = 80/66/3 cm, für die Montage am Vollblock

Lieferung und Montage des Seitenwandgitters mit
Anschlussmöglichkeit für Vollwandrohre DN/OD 200, zum Verschließen der äußeren Seitenwände des Systems.
Menge: 44,000 St

**3.3.150 Blockverbinder für einlagigen Einbau**
Blockverbinder zur Ausrichtung und Lagesicherung
liefern und einbauen.
Menge: 180,000 St

**3.3.160 Multifunktionaler Systemschacht aus PP**
Multifunktionaler Systemschacht aus PP für Behälter aus Füllkörpern, Bauhöhe = 0,66 m, an beliebiger Position in das Blockraster integrierbar, für Zulaufanschluss und Entlüftung sowie zur Kontrolle und Wartung der Anlage.

Technischen Daten:
Abmessungen: LxBxH = 80x80x66 cm
Material: Polypropylen PP (zu 100% recycelbar)
Farbe: schwarz
Speicherkoeffizient: 95% (406 Liter netto)
Gewicht: 20 kg

Technische Merkmale:
Stapelbar, auf Palette gelagert, für den optimalen Transport, Lagerung und Handling auf der Baustelle
Mit durchgehenden, kreuzförmig angeordneten Inspektionskanal, ausgelegt für den Einsatz von selbstfahrenden Kamerawagen für Rohre ab DN200
Offenes Schachtdesign mit großzügiger Inspektionsöffnung (L/B = 380/380 mm) ermöglicht die Kontrolle der versickerungswirksamen Außenflächen sowie allen statisch relevanten Tragelementen im Inneren der Blockstruktur
Glatte Tunnelsohle mit Anfahrschrägen zur ruckelfreien Führung des Kamerawagens
Metallfrei
Mit Schwerlastverkehr (SLW 60) bei fachgerechtem Straßenaufbau befahrbar
Einsetzbar für die Versickerung (DWA-A 138)

Bestehend aus:
1x Grundelement
1x Schachtelement
1x Konus
1x Dichtring

Anwendung:
Zum Bau kiesfreier Rigolen zur Versickerung von Regenwasser in Verbindung mit Spezialvlies, Füllkörpern und weiterem Zubehör.

Liefern und fachgerecht nach Einbauanleitung des Herstellers einbauen.
Menge: 2,000 St

**3.3.170 Schachtaufsetzrohr DA 600, ohne Zulauf, Baulänge 1,0 m**
Schachtaufsetzrohr DA 600, Verbundrohrbauweise,
ohne Zulauf, Baulänge 1,00 m

Technische Daten und Merkmale:
Schachtaufsetzrohr als Verbundrohr nach DIN EN 13476-3 DN/ID 600 aus PP, Ringsteifigkeit SN 8 gem. DIN EN ISO 9969, tatsächlicher zugesicherter Mindestwert 10 kN/m²,
Nachweis der Hochdruckspülbarkeit nach DIN 19523 (Spülstrahlleistungsdichte 1.110 W/mm²)
Schachtaufsetzrohr außen schwarz, innen gelb für optimierte Inspizierbarkeit
Leichtes Schachtaufsetzrohr zum optimalen Handling auf der Baustelle
Durch Ablängen individuelle Höhenanpassung auf der Baustelle. Optimale Verbindungstechnik und Montage mittels Doppelsteckmuffe DN 600, aus PP und Dichtringen DN 600 aus EPDM gemäß DIN EN 681 (DIN 4060)
liefern, auf planmäßige Höhe kürzen und einbauen.
Menge: 1,000 St

**3.3.180 Schachtaufsetzrohr DA 600, mit Zulauf, Baulänge 1,0 m**
Schachtaufsetzrohr DA 600, Verbundrohrbauweise,
mit Zulauf DN 200, Baulänge 1,00 m

Technische Daten und Merkmale:
Schachtaufsetzrohr als Verbundrohr nach DIN EN 13476-3 DN/ID 600 aus PP, Ringsteifigkeit SN 8 gem. DIN EN ISO 9969, tatsächlicher zugesicherter Mindestwert 10 kN/m²,
Nachweis der Hochdruckspülbarkeit nach DIN 19523 (Spülstrahlleistungsdichte 1.110 W/mm²)
Schachtaufsetzrohr außen schwarz, innen gelb für optimierte Inspizierbarkeit
Leichtes Schachtaufsetzrohr zum optimalen Handling auf der Baustelle
Durch Ablängen individuelle Höhenanpassung auf der Baustelle, Optimale Verbindungstechnik und Montage mittels Doppelsteckmuffe DN 600, aus PP und Dichtringen DN 600 aus EPDM gemäß DIN EN 681 (DIN 4060)
liefern, auf planmäßige Höhe kürzen und einbauen.
Menge: 1,000 St

**3.3.190 Abdichtungsprofil für oberes Schachtaufsetzrohrende DA 600**
Abdichtungsprofil als oberer Abschluss des
Schachtaufsetzrohrs zur Abdichtung des Ringraums zwischen Schachtaufsetzrohr und Betonauflagerring,liefern und einbauen.
Menge: 2,000 St

**3.3.200 Feststoffsammler DA 600**
Feststoffsammler, zur Verhinderung von
Schmutzeintrag bei Ausführung der Schachtabdeckung mit Ventilationsöffnungen bzw. Einlaufrost LW 610 liefern und einbauen.
Menge: 1,000 St

**3.3.210 Schachtabdeckung Klasse B125, mit Lüftungsöffnungen**
Schachtabdeckung Klasse B125, mit Lüftungsöffnungen,
Lichte Weite 610 mm

Gussabdeckung Klasse B 125
einschließlich Rahmen liefern und einbauen.
Menge: 3,000 St

**3.3.220 Betonauflagering nach DIN 4034, Bauhöhe 60 mm**
Betonauflagering nach DIN 4034, Bauhöhe 60 mm

Betonauflagerring liefern und auf Schottersohle
einbauen.
Menge: 3,000 St

**3.3.230 Rigolenvlies, Breite 4 m, L = 25 m**
Spezifiziertes Rigolenvlies, mechanisch verfestigt und thermisch behandelt, CE-zertifiziert nach
DIN EN 13252, mit hoher Sicherheit
gegen innere und äußere Kolmation und zur langfristigen Aufrechterhaltung der Filterfunktion, Material PP, Flächengewicht 200 g/m², Dicke >= 2 mm, Geotextilrobustheitsklasse 3,
Stempeldurchdrückkraft 2,0 KN,
Charakteristische Öffnungsweite 0,08 mm,
Wasserdurchlässigkeit 90 l/sm²,
liefern und fachgerecht nach Herstellerangaben einbauen.

Anwendung:
Spezialvlies für Versickerungsanlagen, als Filterstabile Trennschicht zwischen Kiespackung und
anstehendem Boden bzw. Verfüllmaterial; an Stoßstellen ausreichende Überlappung herstellen (mind. 30 cm).
Menge: 220,000 m2

**3.3.240 Fertigteilschacht liefern und herstellen**
Fertigteil-Schacht mit Schachthals einschließlich der Öffnungen für 2 die Rohranschlüsse herstellen. Erforderliche Auflagerringe liefern und einbauen.
Schachtabdeckung mit Gussgitter

Schachtabdeckung und Anschluss der Rohrleitungen werden nicht gesondert vergütet.
Material = Betonfertigteil nach DIN 4034-Teil 1.
Schacht DU = 800 mm.
Steigeisen zweiläufig nach DIN 1211, 4 St/m einbauen.
Schachthöhe 1,50 m

Auflager aus Beton C 8/10, 10 cm dick, herstellen.
Schachtsohle mit Beton-Halbschale als Durchlaufrinne DN 200, übrige Sohle aus Beton C 16/20 mit Zementglattstrich
herstellen.
Menge: 1,000 St
Kostengruppen nach DIN 276-1 2008: 537

**3.3.250 Kontrollschacht DN 400**
komplett, mit seitlichem Abgang
Abgang DN 200 seitlich, liefern und in Beton C 12/15 setzen, inkl. aller Anschluss- und Bohrarbeiten und Materiallieferung zum Anschluss an Dränage, inkl. aller notwendigen Arbeiten (Handschachtung, Muffen u.ä.) ist einzurechnen

liefern und nach Herstellerangaben einbauen,  inkl. Kleinmaterial und Bettung.
Menge: 1,000 Stck
Kostengruppen nach DIN 276-1 2008: 537

#### Titel 3.4 Gehweg/Fläche vor Gebäude

**3.4.10 Planum**
vorhandene Erdmassen in der zukünftigen Trasse  über
die gesamte Breite nach Aushub gemäß Plan profilieren, Boden nach Profilierung verdichten, ein EV 2  von 45 MN ist nachzuweisen, die Nachweise werden nicht gesondert vergütet.
Menge: 300,000 m²

**3.4.20 Schottertragschicht**
Schottertragschicht herstellen, einschl. Lieferung,
Einbaudicke nach Verdichtung 20 cm.
Verformungsmodul Ev2 auf der Oberfläche min. 180 MN/m²,
Nachweis alle 50 m Trassenlänge, Nachweis wird nicht
gesondert vergütet.
Körnung 0/32, Mineralgemisch oder gleichwertig ist
möglich (Zertifikat ist vorzulegen),

Einbau gemäß STVB-StB 86,
Kf-Wert > 1x 10-4 m/sec

Belastungsklasse 1,8
Menge: 300,000 m2

**3.4.30 Pflastersplitt**
Pflasterbett aus natürlichen Mineralstoffen
Brechsand-Splittgemisch filterstabil gegenüber
darunter liegenden Schichten mit ausreichender
Wasserdurchlässigkeit (kf-Wert >1x 10-4 m/sec) gemäß
DIN 18 318 liefern, in einer Dicke von 3-5 cm im
verdichteten Zustand herstellen, Körnung 2-5 mm, SZ-Wert nach DIN EN 1097-2  Gesteinskörnungen für Tragschichten und Bettungen zwischen  22 M.-% bis 26 M.-%

Die weiteren Anforderungen der DIN 18 318 sind
einzuhalten.
Menge: 270,000 m2

**3.4.40 Betonpflaster**
Stärke 8 cm, liefern und von Hand oder mit geeignetem Verlegegerät mit ausreichender Fugenbreite gemäß Herstellerangaben und/oder DIN 18318, dem Merkblatt für Flächenbefestigungen mit Pflaster- und Plattenbelägen und ZTVP 2000 verlegen. Die Fugen und Öffnungen der
verlegten Fläche sind mit geeignetem Brechsand-Splitt-Gemisch 0/4 zu befüllen, das filterstabil auf das Pflasterbett abgestimmt ist, bis zur Oberfläche zu schließen. Die trockene und sauber abgekehrte Fläche ist mit geeignetem Plattenrüttler (die Herstellerangaben für die gewählte Steinhöhe sind zu beachten) bis zur Standfestigkeit abzurütteln. Bei farbigem und veredeltem Pflaster ist der Rüttler mit einer Plattengleitvorrichtung zu versehen. Nach dem Rütteln sind die Fugen und Öffnungen nochmals mit gleichem Material bis zur Oberfläche vollständig aufzufüllen.

Pflasterart: Betonstein
Farbe: grau
Format: ca. 20x10x8

Verlegeart: Läuferverband quer

Material der Fa.: '..................................'
Menge: 270,000 m2

**3.4.50 Formstein Rillenplatte**
liefern und einbauen, gem. DIN 32984,
Bettung und Rückenstütze als Außenbegrenzung der
Pflasterflächen Bettung und Rückenstütze DIN 18 318 aus Beton C15/20, Borde engfugig verlegen. Im Abstand von ca. 8 m durchgehende Bewegungsfugen in Betonbettung,
Betonrückenstütze und Bordsteinfuge durch Trennschichten aus Bitumenpappe
oder bitumenimprägniertem PUR-Schaumstoff.

Zulagen für Schneidarbeiten sind
einzurechnen.
Menge: 1,500 m²
Kostengruppen nach DIN 276-1 2008: 522

**3.4.60 Formstein taktile Elemente**
liefern und einbauen, gem. DIN 32984, Bettung und Rückenstütze als Außenbegrenzung der
Pflasterflächen Bettung und Rückenstütze DIN 18 318 aus Beton C15/20, Borde engfugig verlegen. Im Abstand von ca. 8 m durchgehende Bewegungsfugen in Betonbettung,
Betonrückenstütze und Bordsteinfuge durch Trennschichten aus Bitumenpappe oder bitumenimprägniertem PUR-Schaumstoff.

Zulagen für Schneidarbeiten sind
einzurechnen.
Menge: 7,500 m²
Kostengruppen nach DIN 276-1 2008: 522

**3.4.70 Kanaldeckel auf Höhe bringen**
Anpassungsringe für Abwasser- und Regenwasserschacht liefern und einbauen
Menge: 4,000 Stck

**3.4.80 Pflaster zwischen Gehwegen an der Einmündung**
liefern und von Hand oder mit geeignetem Verlegegerät mit
ausreichender Fugenbreite gemäß Herstellerangaben und/oder DIN 18318, dem Merkblatt für Flächenbefestigungen mit Pflaster- und Plattenbelägen und ZTVP 2000 verlegen. Bettung in Beton C 12/15,

Die Fugen und Öffnungen der
verlegten Fläche sind mit sind mit geeignetem Brechsand-Splitt-Gemisch 0/4 zu befüllen, das
filterstabil auf das Pflasterbett abgestimmt ist, bis zur Oberfläche zu schließen. Die trockene und sauber abgekehrte Fläche ist mit geeignetem Plattenrüttler (die Herstellerangaben für die gewählte Steinhöhe sind zu beachten) bis zur Standfestigkeit abzurütteln. Bei farbigem und veredeltem Pflaster ist der Rüttler mit einer Plattengleitvorrichtung zu versehen. Nach dem Rütteln sind die Fugen und Öffnungen nochmals mit gleichem Material bis zur Oberfläche vollständig aufzufüllen.

Pflasterart: Betonstein
Farbe: grau
Format: ca. 20x10x10

Verlegeart: Läuferverband quer

Bei Angebotsabgabe ist ein Musterstein mit Angabe des
Herstellers und der techn. Parameter einzureichen.
Menge: 32,500 m²

**3.4.90 Rundbord**
10x15x100 cm, DIN 483,
liefern und verlegen mit
Bettung und Rückenstütze als Außenbegrenzung der
Pflasterflächen Bettung und Rückenstütze DIN 18 318 aus Beton B 15, Borde engfugig verlegen. Im Abstand von ca. 8 m durchgehende Bewegungsfugen in Betonbettung,
Betonrückenstütze und Bordsteinfuge durch Trennschichten aus Bitumenpappe oder bitumenimprägniertem PUR-Schaumstoff.

Zulagen für Schneidarbeiten sind
einzurechnen.
Menge: 13,500 m

#### Titel 3.5 Pflanzarbeiten

**3.5.10 Wurzelsperre**
liefern und einbauen
Rhizomsperre PE-HD 1,0 x 25 m (2 mm)
Material: PE-HD
Breite: 100 cm
Stärke: 2 mm
Menge: 60,000 lfdm

**3.5.20 Substratmischung Baumpflanzungen**
liefern und einbauen,
Baumsubstrat "interground-Baum 0-16"

Gemäß FLL-1-Richtlinie

Material:
Körnung 0-16 mm
Schüttdichte lose DIN EN 1097-3, ca. 1.050-1.200 kg/m³
Einbauverdichtung ca. 25-35 %,Volumengewicht bei maximaler Wasserkapazität ca. 1.700-1.900 kg/m³
Maximale Wasserkapazität ca. 25-35 Vol.-%
pH-Wert (CaCI2) ca. 6,5-7,5
Salzgehalt ca. 0,1-0,5 g / l

Fa.  iNTERBiMS GmbH

oder gleichwertig

Fa.: '..................................'
Menge: 65,000 m³

**3.5.30 Baumneupflanzung liefern und pflanzen**
Pflanzqualität 3xv, mDb 16-18 cm, 3-Bock, Zopfdicke > 8 cm, Enden genagelt, Gurtbindung, Manschette aus Schilfrohr bis Kronenansatz, inkl. Boden- und Pflanzarbeiten, Baumschutz und Fertigstellungspflege

11 Stck. Acer platanoides
2 Stck Acer rubrum
Menge: 13,000 St

**3.5.40 Rasenflächen, Mulden, Bankette inkl. Fertigstellungspflege**
RSM 7.2 liefern und einbringen, kreuzweise einharken, 20 g/m², wässern nach Ansaat,
Fertigstellungspflege im Ansaatjahr durchführen, inkl. notw. Wässerungen, Wasser kann nicht durch AG bereitgestellt werden, mind. 2-malige Mahd, Mähgut ist zu entsorgen, Entsorgung wird nicht gesondert vergütet
Menge: 170,000 m²

**3.5.50 Mutterboden liefern und einbauen**
zum Andecken aller Grasflächen, 5 cm Schichtdicke
Menge: 9,000 m³

#### Titel 3.6 Fertigstellungspflege für Hecken- und Baumpflanzungen

**3.6.10 Fertigstellungspflege**
*** Pauschalposition
Fertigstellungspflege im Herstellungsjahr durchführen.
Bäume/Sträucher, Pflanzfläche und Baumscheibe jäten, zu schwach austreibende Triebe zurückschneiden, wässern

Die Arbeitsgänge sind dem AG anzumelden und schriftlich
nachzuweisen.
Menge: 1,000 Psch

**3.6.20 Wässerung**
*** Pauschalposition
80 L / Hochstamm,
Wässerungsgänge nach Bedarf in Abstimmung mit AG, Wässerungsgänge sind dem AG anzumelden und nachzuweisen
Menge: 1,000 psch

#### Titel 3.7 Entwicklungspflege (EP)

**3.7.10 1. Pflegegang im 1. Pflegejahr**
*** Pauschalposition
Pflanzflächen der Bäume locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**3.7.20 2. Pflegegang im 1. Pflegejahr**
*** Pauschalposition
Pflanzflächen der Bäume locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**3.7.30 3. Pflegegang im 1. Pflegejahr**
*** Pauschalposition
Pflanzflächen der Bäume locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**3.7.40 1. Pflegegang im 2. Pflegejahr**
*** Pauschalposition
Pflanzflächen der Bäume  locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**3.7.50 2. Pflegegang im 2. Pflegejahr**
*** Pauschalposition
Pflanzflächen der Bäume locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**3.7.60 3. Pflegegang im 2. Pflegejahr**
*** Pauschalposition
Pflanzflächen der Bäume locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 psch

**3.7.70 1. Pflegegang im 3. Pflegejahr**
*** Pauschalposition
Pflanzflächen der Bäume  locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**3.7.80 2. Pflegegang im 3. Pflegejahr**
*** Pauschalposition
Pflanzflächen der Bäume locker durchhacken, Unkraut, ggfls. Steine > 5cm und sonstigen Unrat entfernen, Wurzelunkräuter ausstechen; eingetrocknete Triebe abschneiden, ausgefallene Pflanzen in gleicher Art, Sorte und Größe ersetzen. Erhaltungsschnitt
durchführen (Anfallendes Material wird Eigentum des AN)

Gegebenenfalls anfallendes Mähgut kann als Mulch
innerhalb der Pflanzung verbleiben.

Blütezeiten berücksichtigen. 3 Arbeitsgänge pro
Vegetationsperiode nach Absprache mit dem Auftraggeber.

Durchgeführte Arbeitsgänge sind durch den Auftraggeber
durch Unterschrift zu bestätigen.
Menge: 1,000 Psch

**3.7.90 3. Pflegegang im 3. Pflegejahr**
*** Pauschalposition
Pflanzflächen der Bäume locker durchhacken, Unkraut, ggfls. Steine >5cm und sonstigen Unrat entfernen, Wurzelunkräuter ausstechen; eingetrocknete Triebe abschneiden, ausgefallene Pflanzen in gleicher Art, Sorte und Größe ersetzen. Erhaltungsschnitt
durchführen (Anfallendes Material wird Eigentum des AN)

Gegebenenfalls anfallendes Mähgut kann als Mulch
innerhalb der Pflanzung verbleiben.

Blütezeiten berücksichtigen. 3 Arbeitsgänge pro
Vegetationsperiode nach Absprache mit dem Auftraggeber.
Durchgeführte Arbeitsgänge sind durch den Auftraggeber
durch Unterschrift zu bestätigen
Menge: 1,000 Psch

**3.7.100 Wässerung für Entwicklungspflege**
*** Pauschalposition
80 L / Hochstamm

3 Wässerungsgänge / Pflegejahr, Kalkulation für alle 3 Pflegejahre

weitere Wässerungsgänge nach Bedarf  in Abstimmung mit AG, Wässerungsgänge sind dem AG anzumelden und nachzuweisen, gem. Pos. 3.6.20
Menge: 1,000 Psch

**3.7.110 Baumverankerung entfernen**
in Absprache mit AG, Material wird Eigentum des AN
Menge: 13,000 St

#### Titel 3.8 Ausstattung

**3.8.10 Poller, steckbar, verschließbar**
Poller MOSTOLES Ziegler
liefern und einbauen, inkl. Kleinmaterial
Stahlrundrohr mit aufgeschweißter flacher Kappe ohne sichtbare Schweißnaht
Stahlteile feuerverzinkt, pulverbeschichtet DB 703
Schließung:
mit Dreikantschloss nach DIN 3223
inkl. Dreikantschlüssel

Befestigungsart:
Artikel 280.082
Poller MOSTOLES
Ø 76 mm, herausnehmbar, pulverbeschichtet

Poller aus Stahlrundrohr mit aufgeschweißter flacher Kappe ohne sichtbare Schweißnaht. Herausnehmbar aus Bodenhülse, Verriegelung mittels Dreikantschloss nach DIN 3223 (Dreikantschlüssel siehe Zubehör). Bodenhülse im Lieferumfang enthalten.

Detailinformationen
Form : rund
Kopfform : Flachkopf
Material : Stahl
Oberfläche : feuerverzinkt und pulverbeschichtet
Befestigungsart : zum Einbetonieren
Herausnehmbar : ja
Schließung : Dreikantschloss
Anzahl Kettenösen : keine
Anzahl Reflexstreifen : keine
Ø x H : 76 x 1300 mm
Höhe über Flur : 900 mm
empfohlene Einbautiefe : 400 mm
Gewicht : 12 kg

Lieferbezug:
Ziegler Metallbearbeitung GmbH
Gewerbepark am See 1
D- 01920 Nebelschütz
Tel. 0800-1004901 (kostenfreie Fachberatung)
ausschreibung@ziegler-metall.de
www.ziegler-metall.de
Artikelnr.: 280.082

oder gleichwertig

Fa: '..................................'
Menge: 6,000 St

**3.8.20 Vorbereitung für E-Ladesäule**
vorbereitende Arbeiten, Fundamenterstellung
insg. 1,6 m³ Beton, Stemm- und Bohrarbeiten nach Vorgabe AG und Ausrüster
Menge: 2,000 St

**3.8.30 Leerohre für E-Leitungen**
liefern und einbauen, PE, DN 100
Menge: 200,000 m

**3.8.40 Beschilderung Straße**
Verkehrsschilder liefern und nach Vorgaben des AG anbauen

1 Stck.
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325.1 - Beginn eines verkehrsberuhigten Bereichs

1 Stck.
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 325.2 - Ende eines verkehrsberuhigten Bereichs

1 Stck.
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VZ. 205

2 Stck.
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VZ. 267

1 Stck.

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VZ.220 rechts

1 Stck.
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VZ. 220 links

Rückseite (Verkehrs)grau / Aluminium, VZ + ZZ Größe 2,
Produktionsprozess gemäß CE-Norm und EN 12899-1:2007
Folientyp RA2/C
Material aus Aluminium, Ausführung 2 mm flach
Menge: 7,000 Stck

**3.8.50 Beschilderung Parkplätze**
Verkehrsschilder liefern und nach Vorgaben des AG anbauen

1 Stck. 1 Stck.
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 VZ. 286-21
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 ZZ. 1026-60

1. Stck. 1 Stck. 1 Stck.
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VZ. 314 VZ. 314-10 VZ. 314-20

1. Stck.
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Beispiel

ZZ. 1040-32 0,5 Std.

2 Stck 1 Stck
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
Beispiel

  ZZ. 1042-33 Mo-Fr 6 - 17 h ZZ 1044-10

Rückseite (Verkehrs)grau / Aluminium, VZ + ZZ Größe 2, Produktionsprozess gemäß CE-Norm und EN 12899-1:2007 Folientyp RA2/C
Material aus Aluminium, Ausführung 2mm flach
Menge: 10,000 St

**3.8.60 Rohrpfosten**
liefern und nach Vorgaben des AG aufstellen

- Material: Stahl, feuerverzinkt
- Durchmesser: 60 mm, Wandstärke: 2,0 oder 2,9 mm
- Längen: 4,50 m
- mit Erdanker aus Stahl und passenden Bohrungen
- mit Rohrkappe aus Kunststoff in Schwarz
- hergestellt nach IVZ-Norm, mit CE-Zeichen
Menge: 10,000 Stck

#### Titel 3.9 Stellplätze

**3.9.10 Planum**
vorhandene Erdmassen in der zukünftigen Trasse über
die gesamte Breite nach Aushub gemäß Plan profilieren, Boden nach Profilierung verdichten, ein EV 2 von 45 MN ist nachzuweisen, die Nachweise werden nicht gesondert vergütet
Menge: 150,000 m²

**3.9.20 Schottertragschicht**
Schottertragschicht herstellen, einschl. Lieferung,
Einbaudicke nach Verdichtung 30 cm.
Verformungsmodul Ev2 auf der Oberfläche min. 180 MN/m²,
Nachweis alle 50 m Trassenlänge, Nachweis wird nicht
gesondert vergütet.
Körnung 0/32, Mineralgemisch oder gleichwertig ist
möglich (Zertifikat ist vorzulegen),

Einbau gemäß STVB-StB 86,
Kf-Wert > 1x 10-4 m/sec

Belastungsklasse 1,8
Menge: 150,000 m2

**3.9.30 Pflastersplitt**
Pflasterbett aus natürlichen Mineralstoffen
Brechsand-Splittgemisch filterstabil gegenüber
darunter liegenden Schichten mit ausreichender
Wasserdurchlässigkeit (kf-Wert >1x 10-4 m/sec) gemäß
DIN 18 318 liefern, in einer Dicke von 3-5 cm im
verdichteten Zustand herstellen, Körnung 2-5 mm, SZ-Wert nach DIN EN 1097-2 Gesteinskörnungen für Tragschichten und Bettungen zwischen  22 M.-% bis 26 M.-%

Die weiteren Anforderungen der DIN 18 318 sind
einzuhalten.
Menge: 100,000 m²

**3.9.40 Betonpflaster, Sickerpflaster**
liefern und von Hand oder mit geeignetem Verlegegerät mit
ausreichender Fugenbreite gemäß Herstellerangaben und/oder DIN 18318, dem Merkblatt für Flächenbefestigungen mit Pflaster- und Plattenbelägen und ZTVP 2000 verlegen. Die Fugen und Öffnungen der
verlegten Fläche sind mit geeignetem Sand 0/2, der
filterstabil auf das Pflasterbett abgestimmt ist, bis zur Oberfläche zu schließen. Die trockene und sauber abgekehrte Fläche ist mit geeignetem Plattenrüttler (die Herstellerangaben für die gewählte Steinhöhe sind zu beachten) bis zur Standfestigkeit abzurütteln. Bei farbigem und veredeltem Pflaster ist der Rüttler mit einer Plattengleitvorrichtung zu versehen. Nach dem Rütteln sind die Fugen und Öffnungen nochmals mit gleichem Material bis zur Oberfläche vollständig aufzufüllen.

Andersfarbige Steine gleicher Art (anthrazit) zur Abgrenzung der Stellflächen sind in der Summe enthalten und werden nicht gesondert vergütet.

Pflasterart: Betonstein mit Abstandhaltern
Farbe: grau
Format: ca. 20x20x10 cm
Material "RIMA" oder gleichwertig

Material: '..................................'

incl.  Lieferung Mutterboden, befüllen und Rasenansaat
Menge: 100,000 m2

**3.9.50 Tiefborde**
8x15x100 cm, DIN 483,
liefern und verlegen mit Bettung und Rückenstütze als Außenbegrenzung der Pflasterflächen, Bettung und Rückenstütze DIN 18 318 aus Beton C 12/15, Borde engfugig verlegen. Im Abstand von ca. 8 m durchgehende Bewegungsfugen in Betonbettung, Betonrückenstütze und Bordsteinfuge durch Trennschichten aus Bitumenpappe
oder bitumenimprägniertem PUR-Schaumstoff.

Zulagen für Schneidarbeiten sind
einzurechnen
Menge: 80,000 lfdm

**3.9.60 Hochborde**
10x25x100 cm, DIN 483, liefern und verlegen mit
Bettung und Rückenstütze als Außenbegrenzung der
Pflasterflächen Bettung und Rückenstütze DIN 18 318 aus Beton C12/15, Borde engfugig verlegen. Im Abstand von ca. 8 m durchgehende Bewegungsfugen in Betonbettung,
Betonrückenstütze und Bordsteinfuge durch Trennschichten aus Bitumenpappe oder bitumenimprägniertem PUR-Schaumstoff,
teilweise als Anfahrtschutz auf Lücke mit Tiefbord,

Zulagen für Schneidarbeiten sind
einzurechnen.
Menge: 50,000 m

#### Titel 3.10 Elektro

*Hinweis: Elektroinstallation*
Technische Vorschriften:

Dem Angebot und dem später auszuführenden Auftrag sind zugrunde zulegen:

- die einschlägigen DIN / VDE Vorschriften

- die Vorschriften der
  gewerblichen Berufsgenossenschaften

- die TAB des zuständigen VNB

- Kabelgräben und Baugruben gemäß DIN EN 1610,
  DIN 19630, DIN 4124

- DIN EN 13201

Anlagenbeschreibung:

Die Kabelführung ist generell mit den vorhandenen Medienträgern zu koordinieren und trotz einzuholender Pläne mit Suchschachtungen abzuklären.
Im Wurzelbereich der Bäume und Auffahrten ist Schutzrohr zu verlegen. (Abstimmung während der Baumaßnahme)
Ein Lageplan liegt der Ausschreibung bei.

Leistungsbeschreibung:

Mit den in der Leistungsbeschreibung enthaltenen Angaben über Bauart, Bauteil, Baustoffe und Abmessungen gelten auch der Herstellungsvorgang und -ablauf bis zur fertigen Leistung unter Zugrundelegung der anerkannten Regeln der Technik und der Ausführungsbestimmungen der DIN -Normen als beschrieben.
Der Auftragnehmer hat dem Auftraggeber den Nachweis über die Gütesicherung der zu liefernden Stoffe und Bauteile entsprechend den betreffenden DIN-Normen zu erbringen. Diese Forderung gilt als erfüllt, wenn die Stoffe oder Bauteile das Gütezeichen einer anerkannten Güteschutzgemeinschaft tragen.
In den Einheitspreis von Kabeln und Leitungen ist das Liefern und Verlegen mit einzukalkulieren.
Kabel und Leitungen sind mit vollem Kupferanteil zu kalkulieren.

Nebenleistungen ohne  besondere Vergütung,
soweit nicht separat ausgeschrieben:
hierzu zählen
- alle erforderlichen Schutz- und Sicherungsmaßnahmen
  zur Realisierung der ausgeschriebenen Leistungen
- Sicherung der Leistungen gegenüber Diebstahl oder
  Vandalismus
- tägliche Beräumung der Baustelle
- Die angebotenen Einheitspreise sind einschließlich
  der erforderlichen Koordinierungsarbeiten und der
  Einholung von Genehmigungen  (VNB,
  Straßenbaubetrieb usw.),
  zu kalkulieren.

Allgemeines:

Kosten für provisorische Installationen für eigene Beleuchtung, Beheizung und eigene Maschinen sowie deren Energieverbrauch werden nicht gesondert vergütet. Sie sind in die Einheitspreise mit einzukalkulieren.
Die ausgeschriebenen Leistungen umfassen die betriebsfertige elektrische Anlage unter Beistellung  und Montage der hierzu erforderlichen Befestigungs-, Isolier- und Kleinmaterialien, die notwendigen Warn- und Bezeichnungsschilder sowie die Vorhaltung aller erforderlichen Arbeitsbühnen, Gerüste, Messinstrumente und dgl.
Ansprüche aus Nichtkenntnis der örtlichen Verhältnisse
und der Beschaffenheit der Baustelle  können nicht geltend gemacht werden.
Änderungen im Leistungsverzeichnis sind nicht zulässig.
Alternativangebote oder sonstige Ausführungen zum Angebot sind auf einem gesonderten Blatt als Anlage dem Original-Angebot beizulegen.

Die Anlage ist betriebsbereit zu übergeben.

Elektroinstallation / Tiefbauarbeiten:

Die im LV angegebenen Massen sind Richtwerte. Die endgültigen Massen zur Bestellauslösung sind eigenständig zu ermitteln.
Kreuzen Kabeltrassen Verkehrs- und Anliegerstraßen, bzw. Einfahrten, so ist in diesem Bereich Kabelschutzrohr zu verwenden.

Die Anlage muss nach Fertigstellung einer Sichtprüfung unterzogen werden und nachfolgend ist die Messung nach DIN VDE 0100 vorzunehmen.

Die Kabeltrassen sind einzumessen und als Bestandsplan zur Enddokumentation, sowie im dwg-Format  zu übergeben.
Die Kosten sind mit den Einheitspreisen abgegolten.

**3.10.10 Zähler- und Sicherungskasten**
Standort in Abstimmung mit dem AG in benachbarter Schule, liefern und inkl. aller Nebenarbeiten
Installation und Absicherung

• Schutzart IP44
• frontbündige Tür
• für Geräte bis 400 A
• Aufputz, Unterputz und teilversenkte Montage
• Innenraumaufstellung
• Farbe: RAL9010
• Durchsteckflansche FZ426 oben und unten eingebaut
• Schließung: Türschild mit Klappgriff und Vorreiber mit 3-Punkt-Stangenverschluss
• Blendrahmen mit Putzausgleich bis zu 54 mm, bzw. mit 40 mm (IP54)
• Normen: EN 61439-1 / -3
• 1 Schaltplantasche
• schlaggeprüft IK09
• optionale Türen, wie geschlitzte Türen IK07
• Sammelschienendurchführung seitlich links und rechts,
ab H=800 mm 2 Sammelschienendurchführungen
Menge: 1,000 Stck
Kostengruppen nach DIN 276-1 2008: 549

**3.10.20 Hauseinführung**
Hauseinführung
bestehend  aus spiralverstärktem, mit  Dichtmasse  beschichtetem Schlauchstück,  einseitig aufgeschrumpfter,  dichtwandiger,  mit  Schmelzkleber
beschichteter  Thermo-Muffe,  Länge ca.
600 mm,  im  vorhandenen  Wanddurchbruch
eingemörtelt, oder  vor  dem  Betonieren
in Wandschalung eingebaut,  gleichwertig
Hauff HT,  passend für einen Kabeldurchdurchmesser
von 26 bis  60 mm, notwendige Mauerbohrung 100 mm
Menge: 1,000 Stk
Kostengruppen nach DIN 276-1 2008: 549

**3.10.30 Kernbohrung**
Kernbohrung
in  Stahlbeton-Decken oder
Wänden, bauwerksschonend mit Diamantbohrgerät herstellen bis zu einem:
Durchmesser 100 mm bis 20 cm Stärke
Menge: 1,000 Stk
Kostengruppen nach DIN 276-1 2008: 549

**3.10.40 FI-Schutzschalter 4-p. In= 63A/Ifn=30mA**
FI-Schutzschalter 4-p. In= 223 A/Ifn=30 mA
für Wechsel- und pulsierende Gleichströme, stromstoßfest, einsatzbar in
Netzen  bis 400 V, 50 Hz
und eingebaut in vorg. Verteiler
Menge: 1,000 Stk
Kostengruppen nach DIN 276-1 2008: 549

**3.10.50 Versorgungspoller**
liefern, einbauen und anschließen inkl. Fundamentierung und notw. Kleinmaterial,
2 x Kraftstromsteckdosen
4 x Lichtstromsteckdosen

- Material: Stahl, verzinkt und beschichtet
- Maße (Ø x Höhe): 245 x 1340 mm
- Maße Tür (H x B): 845 x 225 mm
- Adapterplatte: 440 x 120 mm
- Montage: zum Aufdübeln (von innen)
- zylindrischer Poller mit einer umlaufenden, aufgesetzten Rille im Kopfbereich sowie einem halbkugelförmigen Abschluss,
- Zugang zur innenliegenden Adapterplatte durch abschließbare Tür inkl. Kabelrutsche
- Farbe: DB 703
Menge: 1,000 Stck
Kostengruppen nach DIN 276-1 2008: 549

**3.10.60 Erdkabel-Verbindungsmuffe**
Erdkabel-Verbindungsmuffe
komplett mit Verbindungsklemmen liefern und montieren
ohne Aushärtungszeit, bis zu einer
Kabelgröße als:
Gießharzmuffe 5x  6 qmm
Menge: 4,000 Stk
Kostengruppen nach DIN 276-1 2008: 549

**3.10.70 Straßenleuchte mit Mast**
liefern und einbauen, anschließen
Leipziger Leuchten, Leuchte "Burkhardt"

 Stahlmast mit 50W LED Leuchte - Komplettset,
Gesamthöhe
- 4.5 m
Ausleger
- 1-armig
Lichtpunkthöhe
- 4.5

Produktart
- Mastleuchte
Optisches System
- gerichtetes Licht (multi layer) durch auswechselbare, alterungsbeständige Linsenoptik; dark sky
Farbe
- DB 703
Leuchtenkopf
- stufenlos einstellbar, Aluminiumdruckguss mit kurzem Ausleger aus feuerverzinktem Stahl; pulverbeschichtet; inkl. Kabelschutzschlauch aus Edelstahl
Abdeckung
- Einscheiben-Sicherheitsglas, klar, flach, abklappbar
Anschluss
- komplett verdrahtet; mit Hilfe einer Anschlussklemme im Inneren des Leuchtenkopfes
Montage
- mit Erdstück am Mast zum Einsetzen in das Erdreich
Zubehör
- Kabel, Kabelübergangskasten, Mastzubehör, Eingrabstück mit Schrauben, Zierring,

oder gleichwertig

Fa: '..................................'
Menge: 3,000 Stk
Kostengruppen nach DIN 276-1 2008: 549

**3.10.80 Straßenleuchte mit Mast 2-armig**
liefern und einbauen, anschließen
 Leipziger Leuchten, Leuchte "Burkhardt", 2 Leuchten am Mast

Gesamthöhe
- 6 m
Ausleger
- 2-armig
Lichtpunkthöhe
- 6.0 m

Produktart
- Mastleuchte
Optisches System
- gerichtetes Licht (multi layer) durch auswechselbare, alterungsbeständige Linsenoptik; dark sky
Farbe
- DB 703
Leuchtenkopf
- stufenlos einstellbar, Aluminiumdruckguss mit kurzem Ausleger aus feuerverzinktem Stahl; pulverbeschichtet; inkl. Kabelschutzschlauch aus Edelstahl
Abdeckung
- Einscheiben-Sicherheitsglas, klar, flach, abklappbar
Anschluss
- komplett verdrahtet; mit Hilfe einer Anschlussklemme im Inneren des Leuchtenkopfes
Montage
- mit Erdstück am Mast zum Einsetzen in das Erdreich
Zubehör
- Kabel, Kabelübergangskasten, Mastzubehör, Eingrabstück mit Schrauben, Zierring,

oder gleichwertig

Fa: '..................................'
Menge: 1,000 Stck

**3.10.90 Kabelwarnband**
Kabelwarnband liefern und auslegen
ca. 30 cm über dem Erdkabel
Menge: 150,000 m
Kostengruppen nach DIN 276-1 2008: 549

**3.10.100 Kabel NYY 4x50 mm²**
liefern und in Kabelgraben einbauen
Menge: 150,000 lfdm
Kostengruppen nach DIN 276-1 2008: 549

**3.10.110 Kabelschutzrohr-NW 63 geschlossen**
als PE-Rohr liefern und  im
laufenden Kabelgraben einbringen, einschließlich
erforderlicher Rohrabdichtung nach der Kabellegung
(Bodenklasse 3-5)
Menge: 150,000 m
Kostengruppen nach DIN 276-1 2008: 549

**3.10.120 Inbetriebnahme**
*** Pauschalposition
Funktionskontrolle der Gesamtanlage mit AG
Menge: 1,000 psch
Kostengruppen nach DIN 276-1 2008: 549

**3.10.130 Dokumentation/Prüfung**
Dokumentation und Prüfung nach  DIN VDE  0100 Teil
610/410; BGV A2 mit :
- Kabellageplan
 3- facher Ausfertigung, 1:500
- Übergabebericht (in 3-facher Ausfertigung)
Menge: 1,000 Stk
Kostengruppen nach DIN 276-1 2008: 549

### Bereich 4 SPORTPLATZZUFAHRT

#### Titel 4.1 Erdwall beseitigen

**4.1.10 Erdwall beseitigen**
vorhandenen Erdwall < 2 m Höhe auf nebenliegender Fläche laden und abtransportieren,
Müll, Steine und Unrat getrennt seitlich lagern, Feinplanum,
Fläche nach Planierung statisch anwalzen,
Material wird Eigentum des AN, Entsorgung wird nicht gesondert vergütet
Menge: 350,000 m³

**4.1.20 Entsorgung Schutt/ Unrat**
laden und entsorgen, Material wird Eigentum des AN, Entsorgung wird nicht gesondert vergütet
Menge: 10,000 m³

**4.1.30 Rasenansaat**
RSM 3.2 liefern und kreuzweise auf gesamter Fläche einharken, einmalig nach Einsaat wässern
Aufwandsmenge 20 g/m², 6 kg Saatgut,
Menge: 300,000 m²

#### Titel 4.2 Fahrbahn/ Zufahrt Sportplatz

**4.2.10 Schotterrasen**
inkl. Vegetationstragschicht,
Einbaudicke 10 cm, Abdeckung mit Mutterboden 5 cm
Schotterrasen herstellen, Flächen vorbereiten,
Mineralstoffe liefern und profilgerecht einbauen.
Einbau 3 cm unter Fahrbahnrand, verdichten,
Verformungsmodul EV2 mind. 120 MN/m²
Dicke der verdichteten Schicht im Mittel 15 cm,
Breite 50 cm, Saatgut wird nicht gesondert berechnet.

Es ist kein Recyclingmaterial zu verwenden:
Schotter 16/45 - 30 Vol. %
Splitt-Schotter 8/16 - 20 Vol. %
Splitt 2/8 - 20 Vol. %
Sand - 10 Vol %
Oberboden - 10 Vol. %
Kompost - 10 Vol. %
Menge: 200,000 m²

**4.2.20 Rasenansaat**
RSM 3.2 liefern und kreuzweise auf gesamter Fläche einharken, einmalig nach Einsaat wässern
Aufwandsmenge 20 g/m², 4 kg Saatgut,
Fertigstellungspflege im Ansaatjahr durchführen, inkl. notw. Wässerungen, Wasser kann nicht durch AG bereitgestellt werden, mind. 2-malige Mahd, Mähgut ist zu entsorgen, Entsorgung wird nicht gesondert vergütet
Menge: 200,000 m²

#### Titel 4.3 Ausstattung

**4.3.10 Poller, steckbar, verschließbar**
liefern und einbauen, inkl. Kleinmaterial
Stahlrundrohr mit aufgeschweißter flacher Kappe ohne sichtbare Schweißnaht, Stahlteile feuerverzinkt, pulverbeschichtet DB 703
Schließung: mit Dreikantschloss nach DIN 3223
inkl-. Dreikantschlüssel

Befestigungsart:
Artikel 280.082
Poller MOSTOLES
Ø 76 mm, herausnehmbar, pulverbeschichtet

Poller aus Stahlrundrohr mit aufgeschweißter flacher Kappe ohne sichtbare Schweißnaht. Herausnehmbar aus Bodenhülse, Verriegelung mittels Dreikantschloss nach DIN 3223 (Dreikantschlüssel siehe Zubehör). Bodenhülse im Lieferumfang enthalten.

Detailinformationen
Form: rund
Kopfform : Flachkopf
Material : Stahl
Oberfläche : feuerverzinkt und pulverbeschichtet
Befestigungsart : zum Einbetonieren
Herausnehmbar : ja
Schließung : Dreikantschloss
Anzahl Kettenösen : keine
Anzahl Reflexstreifen : keine
Ø x H : 76 x 1300 mm
Höhe über Flur : 900 mm
empfohlene Einbautiefe : 400 mm
Gewicht : 12 kg

Poller MOSTOLES Ziegler
Lieferbezug:
Ziegler Metallbearbeitung GmbH
Gewerbepark am See 1
D- 01920 Nebelschütz
Tel. 0800-1004901 (kostenfreie Fachberatung)
ausschreibung@ziegler-metall.de
www.ziegler-metall.de
Artikelnr.: 280.082

oder gleichwertig

Fa: '..................................'
Menge: 2,000 St

**4.3.20 Fahrradbügel Flachstahl zum einbetonieren**
liefern und inkl. Betonfundamenten montieren

Höhe über Flur: ca. 850 mm
Gesamthöhe: 1100 mm
Breite: 850 mm
Material: Stahl, feuerverzinkt
Bügel: 80 x 10 mm (Flachstahl)
Farbe: DB 703

Anlehnbügel TAMPA pulverbesch., Breite 850 mm, zum Einbetonieren, Fa. Ziegler

oder gleichwertig

Fabrikat: '........................................'
Typ: '........................................'
Menge: 10,000 Stck
Kostengruppen nach DIN 276-1 2008: 534

**4.3.30 Fahrradbügel Flachstahl mit Knieholm zum einbetonieren**
liefern und inkl. Betonfundamenten montieren

Höhe über Flur: ca. 850 mm, mit Innenbügel
Gesamthöhe: 1100 mm
Breite: 850 mm
Material: Stahl, feuerverzinkt
Bügel: 80 x 10 mm (Flachstahl)
Farbe: DB 703

Anlehnbügel TAMPA pulverbesch., Breite 850 mm, zum Einbetonieren, Fa. Ziegler

oder gleichwertig

Fabrikat: '..................................'
Typ: '..................................'
Menge: 10,000 Stck

**4.3.40 Vorbereitung für E-Ladesäule**
*** Pauschalposition
vorbereitende Arbeiten, Fundamenterstellung
insg. 1,6 m³ Beton, Stemm- und Bohrarbeiten nach Vorgabe AG und Ausrüster
Menge: 1,000 psch
